# Neubau Zentralklinikum
Angebotsaufforderung (GAEB DA XML 3.1, DA83)
Projekt: 40219-01 Neubau ZK Lohr
Währung: EUR
Erstellt mit: CaliforniaX by G&W Software AG, CaliforniaX V25.2.05, 28.05.2026

## ZK-342-06 Glas-Trennwände
Datum: 28.05.2026

*Hinweis: 1. UMFANG DER BAUARBEITEN:*
1. UMFANG DER BAUARBEITEN:

Bei den ausgeschriebenen Leistungen handelt es sich im Wesentlichen um die Lieferung und Montage von Glas-Trennwänden für den Neubau des Klinikums Main- Spessart in 97816 Lohr.

*Hinweis: 2. PLANANLAGE:*
2. PLANANLAGE:

Folgende Pläne und Unterlagen liegen dem Leistungsverzeichnis
als Kalkulationsgrundlage bei:

- siehe separates Anlagenverzeichnis

Dieses Leistungsverzeichnis wurde automatisch sortiert.
Der Bieter hat die Vollständigkeit der Unterlagen
anhand der Seitenzahlen zu prüfen und ggf. fehlende
Blätter anzufordern.

Die Leistungen sind gemäß den zum Zeitpunkt der Ausführung
gültigen und freigegebenen Ausführungsplänen auszuführen.

*Hinweis: 3. BAUSTELLEN-BESCHREIBUNG NACH DIN 18299*
3. BAUSTELLEN-BESCHREIBUNG NACH DIN 18299

Angaben zur Baustelle:

Das Klinikum Main-Spessart beabsichtigt
den Neubau des Zentralklinikums in Lohr am Main.

Lage der Baustelle (Anschrift):
Neubau Klinikum Main-Spessart
Zentralklinikum MSP
Am Sommerberg
97816 Lohr am Main

Zufahrtsmöglichkeiten:

Das Grundstück für den Neubau Zentralklinikum Lohr liegt am
südwestlichen Rand der Stadt Lohr.
Das Baugrundstück wird nördlich, östlich und südlich von kleinteiliger Wohnbebauung begrenzt.
Unmittelbar nördlich schließt ein Reitverein an.
Westlich begrenzen zwei Wohnhäuser das Baugrundstück.
Das Grundstück wird ausschließlich über eine neu errichtete Privatstraße erschlossen. Die Zufahrt erfolgt über die öffentlichen Straßen "Westtangente" und "Zur Alm". "Zur Alm" mündet in die Privatstraße "Am Sommerberg", von welcher wiederum die neue Privatstraße erschlossen wird. Diese führt nördlich des Baugrundstücks in südliche Richtung auf das Grundstück, um dann westlich entlang des Reitvereins das Grundstück zu erschließen.

Im Süden des Baufeldes befindet sich eine Feuerwehrzufahrt
mit einem Fußgängereingang für die Objektüberwachung.
Diese Zufahrt über die Straße "Bergwiesenstraße" dient ausdrücklich nicht als Zufahrt für Baufahrzeuge und ist jederzeit freizuhalten. Gleiches gilt für das Tor im Osten des Grundstückes, dieses ist dauerhaft verschlossen und kann nicht als Zugang zur Baustelle genutzt werden.

Art der geplanten baulichen Anlagen:

Das neue Klinikum verortet sich in südwestlicher Grundstückslage.
Das Baugrundstück fällt von Westen nach Osten ab.
Im westlichen Teil liegt das Gebäude unterhalb des Bestandsgeländes
und wächst nach Osten aus diesem heraus. Der Haupteingang
öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante
Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet
ca. 17.200 m² Nutzungsfläche sowie ca. 33.200 m² BGF
(ohne Wirtschaftshof, ohne Parkhaus)
und hat eine Gesamtbettenzahl von 280 Betten.

Das Gebäude besteht aus drei Gebäudeteilen:
Bauteil A, B und C

Der Neubau verfügt über fünf Geschosse:
Das Untergeschoss, das Erdgeschoss und das 1. Obergeschoss
mit einer Regelgeschosshöhe von jeweils 4,50 m sowie das
2. Obergeschoss und das 3. Obergeschoss mit einer Regelgeschosshöhe von jeweils 3,70 m.
Das Gebäude springt mehrfach in verschiedenen Geschossen von unten nach oben zurück.
Alle Dachflächen werden als Flachdächer ausgebildet.

Nutzungsverteilung:

Das Gebäude gliedert sich nutzungsspezifisch in folgende Teile:
Im Untergeschoss befinden sich Lagerräume und Technikzentralen,
Umkleidebereiche für die Mitarbeiter, die Zentralsterilisation
und die Zentralküche. Das Untergeschoss steht in direkter Verbindung mit dem Wirtschaftshof.
Im Erdgeschoss befinden sich die zentralen Eingangs- und
Erschließungszonen sowie die Notaufnahme, Funktionsdiagnostik, Labor, Arztdienste und die Verwaltungsbereiche.
Im 1. Obergeschoss befindet sich das Funktionsgeschoss mit allen hochinstallierten, diagnostischen Bereichen.
Diese gruppieren sich um den zentralen Erschließungskern.
Im 2. Obergeschoss befinden sich zwei Allgemeinpflegestationen und eine geriatrische Station.
Im 3. Obergeschoss befinden sich zwei Allgemeinpflegestationen
und eine Allgemeinpflegestation mit 4 Palliativbetten.

Die Dachflächen dienen u.a. als Aufstellfläche für technische
Geräte wie Rückkühler, Photovoltaikanlagen und Lüftungsgeräte.
Die oberste Dachfläche wird bekiest ausgeführt. Tieferliegende
Dachflächen, welche eine Aussicht aus den Arbeits- und
Patientenbereichen ermöglichen erhalten eine extensive Begrünung.

Der Hubschrauberlandeplatz ist auf der Dachfläche auf dem östlichen Gebäudeflügel (Bauteil C) angeordnet. Dieser ist an zwei Notfallaufzüge angebunden, welche kurze Wege in die Notaufnahme, den OP und die Intensivstation sicherstellen.

Innere Erschließung:

Der Haupteingang befindet sich im Erdgeschoss auf der nördlichen Gebäudeseite.
Vom Foyer des Klinikums werden alle Bereiche, wie die Erschließung des gesamten Erdgeschosses,
sowie der Ober- und Untergeschosse erreicht.
Die vertikale Haupterschließung erfolgt durch die dem Foyer
angegliederten beiden Personenaufzüge und der zentralen Treppe
in der Mitte des Gebäudes. Im Rücken der öffentlichen Erschließung angeordnet befinden sich die vier Bettenaufzüge.
Vier weitere Treppenkerne erschließen das Gebäude.
Diese dienen nicht der öffentlichen Erschließung, sondern nur als
Geschossverbindung für die Mitarbeiter des Klinikums,
sowie für die Entfluchtung des Gebäudes für alle Personen.

Fassade:

Die Fassaden von Erdgeschoss und Untergeschoss sowie der Innenhöfe werden als vorgehängte hinterlüftete Fassade (VHF) mit einer Außenwandbekleidung aus großformatigen Faserzementtafeln
ausgeführt.
Die Fassaden der Obergeschosse werden als vorgehängte hinterlüftete Fassade (VHF) mit einer Außenwandbekleidung aus Nadelholz ausgeführt Fenster werden als Lochfenster in die Fassade integriert.
Der Haupteingang im Erdgeschoss erhält eine großflächige
Verglasung.

Tragwerk:

Das Haupttragwerk wird in Stahlbetonskelettbauweise errichtet,
bestehend aus Stahlbetonstützen im Regelstützenraster
von 7,50 m x 7,50 m und Stahlbetonflachdecken.
Hierdurch ist eine möglichst hindernisfreie Führung der Haustechnik möglich. Die Decken der Patientenzimmer in den Obergeschossen erhalten eine Betonkerntemperierung.
Der Neubau wird durch zwei Dehnfugen in drei Gebäudeteile
(Bauteil A, B und C) unterteilt.
Die Aussteifung der Gebäudeteile erfolgt jeweils über
Treppenhaus-/Aufzugskerne aus Stahlbetonwänden.
Am Deckenrand entlang der Außenfassade werden umlaufend tragende Stahlbetonunterzüge ausgeführt, bündig mit den Fassadenstützen. Die Ausfachung der Außenwände erfolgt mit nichttragendem Mauerwerk.
Technikschächte werden teilweise mit Stahlbetonwänden ausgeführt,
mindestens eine Wand wird mit nichttragendem Mauerwerk
verschlossen. Nichttragende Innenwände werden in Mauerwerk,
Leichtbau oder als transparente Trennwände errichtet.

Die Bodenplatte sowie die an das Erdreich angrenzenden Außenwände werden als WU-Betonkonstruktion ausgeführt. Die Abdichtung der erdberührten Bauteile wie Außenwände und Bodenplatte erfolgt als WU-Konstruktion und Frischbetonverbundfolie als additiver Rissabdichtung.Die Baukörpergründung erfolgt über Bohrpfähle.

Lage der geplanten baulichen Anlagen:
Die Lage des Gebäudes, der Baustelleneinrichtungsflächen
und Wegeführung sowie Höhenangaben sind den beigefügten
Planunterlagen zu entnehmen.

Vermutete Kampfmittel im Bereich der Baustelle,
Ergebnisse von Erkundung- oder Beräumungsmaßnahmen:
Eine Luftbildauswertung sowie eine Oberflächensondierung mit
Nachgrabung wurden durchgeführt. Die Auswertung hat keinen Hinweis auf vorhandene Kampfmittel ergeben.

Baustellenkrane:
Baustellenkrane sind mit Befeuerung nach Vorschriften des
Luftfahrt-Bundesamtes auszustatten.

*Hinweis: 4. ERDBEBENZONE*
4. ERDBEBENZONE

Gemäß geotechnischer Untersuchung des Baugeländes liegt Lohr in keiner Erdbebenzone nach DIN EN 19981.

*Hinweis: 5. BAUSTELLENKOORDINATION*
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte/ Anlieferungen werden die vorhandenen logistischen Ressourcen, wie Verkehrswege, Entladeflächen, Entladezeiten und Lagerflächen optimiert.

Außerdem wird die Bereitstellung und Freihaltung von Parkplätzen, Baustraßen und Fluchtwegen überwacht und koordiniert. Errichtet und überwacht werden außerdem Beschilderungen, und allgemeine Absperrungen bzw. Sicherheitseinrichtungen.

Den Anweisungen des Baustellenkoordinators zu vorgenannten Bereichen bzw. gemäß Vorgaben des Logistikhandbuchs ist Folge zu leisten.

Nähere Angaben zu BE und Baustellenkoordination siehe Weitere Besondere Vertragsbedingungen (WBVBs zu Formblatt 214.H).

*Hinweis: 6. MATERIALTRANSPORT*
6. MATERIALTRANSPORT

Grundsätzlich ist der Transport der Materialien zu den Verwendungsstellen, d.h. zum Verarbeitungs-/Einbauort in die jeweiligen Positionen mit einzukalkulieren, sofern nicht besondere Ansätze in den Positionen enthalten sind.

*Hinweis: 7. EINBAU + LIEFERUNG STOFFE:*
7. EINBAU + LIEFERUNG STOFFE:

Alle Leistungen umfassen neben dem Einbau auch die Lieferung der dazugehörigen Stoffe und Bauteile einschl. Abladen und Lagern auf der Baustelle, wenn in der Leistungsbeschreibung nichts anderes
vorgeschrieben ist. Ergänzend hierzu gelten die Regelungen aus den Weiteren Besonderen Vertragsbedingungen (WBVBs zu Formblatt 214.H).

Paletten sind spätestens bei Anlieferung vor Ort deutlich und fest (Spraylack oder wasserfestem Stift) mit dem Namen des AN zu beschriften.

*Hinweis: 8. VORARBEITEN DURCH DEN AG/ METERRISS:*
8. VORARBEITEN DURCH DEN AG/ METERRISS:

Im Gebäude werden bauseits Messmarken in Form von Meterrissen angebracht. Es wird pro Geschoss je ein Meterriss in jedem Bauteil (A,B,C) und im Erschließungskern angebracht. Die Höhen müssen vom AN eigenverantwortlich an die für ihn relevanten Stellen
übertragen werden.

*Hinweis: 9. GERÜSTE:*
9. GERÜSTE:

Gerüste sowie Hebezeuge sind für sämtliche angebotenen Leistungen bereitzustellen und in die Einheitspreise einzukalkulieren.

Arbeitshöhen: siehe Angaben im Leistungsverzeichnis bzw. beiliegende Schnittzeichnungen.

Bauseits wird für die Ausführung von Dach- und Fassadenarbeiten ein Fassadengerüst zur Verfügung gestellt. Sonstige Gerüste werden bauseits nicht zur Verfügung gestellt.

*Hinweis: 10. BAUSTELLENEINRICHTUNG GEWERK*
10. BAUSTELLENEINRICHTUNG

Das Einrichten, Vorhalten und Räumen der Baustelle einschl. aller dazugehörigen Nebenarbeiten ist in die Einheitspreise einzurechnen.

*Hinweis: 11. WINTERBAUHEIZUNG*
11. WINTERBAUHEIZUNG

Für den Innenausbau wird im Winter 2025/2026 bauseits eine Winterbauheizung im Gebäude aufgestellt. Das Gebäude wird provisorisch beheizt, um Unterbrechungen im Innenausbau möglichst zu vermeiden.

Weitere Winterbauvorkehrungen wird der Bauherr nicht vornehmen.

*Hinweis: 12. PRODUKTANGABEN BIETER*
12. PRODUKTANGABEN BIETER

Produktdatenblätter, Zulassungen etc. und sonstige Nachweise sowie Muster sind spätestens auf Anforderung innerhalb von 6 Kalendertagen vorzulegen (in Schriftform und elektronisch im pdf- Format auf Datenträgern).

Für alle Bauabschnitte sind jeweils die gleichen Produkte anzubieten.

*Hinweis: 13. ANGABEN ÜBER BAUART, BAUTEIL, BAUSTOFF:*
13. ANGABEN ÜBER BAUART, BAUTEIL, BAUSTOFF:

Mit den im Leistungsverzeichnis enthaltenen Angaben über Bauart, Bauteil, Baustoff und Abmessungen gelten auch der Herstellungsvorgang und -ablauf bis zur fertigen Leistung unter Zugrundelegung der anerkannten Regeln der Technik und der gesetzlichen und
behördlichen Vorschriften als beschrieben.
Hierbei bedeutet Bauart das Herstellen durch Zusammenfügen der Stoffe und Bauteile bis zur fertigen Leistung.

*Hinweis: 14. ARBEITEN ANDERER UNTERNEHMER AUF DER BAUSTELLE:*
14. ARBEITEN ANDERER UNTERNEHMER AUF DER BAUSTELLE:

Es sind zeitgleich andere Unternehmer auf der Baustelle tätig.

*Hinweis: 15. ANFORDERUNGEN AN RECYCLING-MATERIALIEN:*
15. ANFORDERUNGEN AN RECYCLING-MATERIALIEN:

Beabsichtigt der AN Recyclingmaterialien einzubauen, ist zuvor die Zustimmung des AG unter Vorlage der erforderlichen Nachweise,
Unbedenklichkeitsbescheinigungen und Zulassungen vorzulegen.

*Hinweis: 16. ANFORDERUNGEN GESUNDHEITS- UND UMWELTSCHUTZ*
16. ANFORDERUNGEN AN STOFFE IN BEZUG AUF
GESUNDHEITS- UND UMWELTSCHUTZ:

Es dürfen grundsätzlich keine lösungsmittelhaltigen oder als gesundheitsschädlich eingestuften Materialien verarbeitet werden.
Lösungsmittelhaltige Materialien sind nur zulässig, wenn keine technischen Alternativen möglich sind und bei entsprechendem Nachweis die eingesetzten Materialien vor Beginn der Arbeiten vom Auftraggeber genehmigt werden. Die Datenblätter der Materialien sind hierfür vorzulegen.

Für alle zum Einbau in Innenräumen kommenden Materialien muss der Nachweis der gesundheitlichen Unbedenklichkeit gemäß ABG - Anforderungen an bauliche Anlagen bezüglich des Gesundheitsschutzes - des DIBt erbracht sein.

Bei allen Materialien, die in Boden und Grundwasser eingebaut bzw. durch Niederschlag beaufschlagt werden, ist sicherzustellen, dass die verwendeten Bauteile weder eine schädliche Bodenveränderung noch eine Grundwasserverunreinigung hervorrufen können.
Bei der Auswahl der Materialien für die betroffenen Bauteile (z.B. Dachhaut, Fassade, Gründung) und bei der Ausführung der Arbeiten ist die ABuG - Anforderungen an bauliche Anlagen bezüglich der Auswirkungen auf Boden und Gewässer - des DIBt einzuhalten.

Die entsprechenden Nachweise sind vom AN vorzulegen.

*Hinweis: 17. ART UND UMFANG VON EIGNUNGSNACHWEISEN:*
17. ART UND UMFANG VON EIGNUNGSNACHWEISEN:

Bei der Verwendung von zulassungspflichtigen Stoffen und Bauteilen ist der gültige Zulassungsbescheid vorzulegen.

*Hinweis: 18. ALLGEMEINER HINWEIS*
18. ALLGEMEINER HINWEIS

Grundlage des Angebotes sind die Leistungsbeschreibung und Plananlagen.

Der AN ist dazu verpflichtet, im Rahmen seiner Kalkulation alle in den Verdingungsunterlagen enthaltenen Information auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

*Hinweis: 19. BETONKERNAKTIVIERUNG*
19. BETONKERNAKTIVIERUNG

Für Teile der Stahlbetondeckenbauteile über dem 1. Obergeschoss, dem 2. Obergeschoss und dem 3.Obergeschoss ist eine
Betonkernaktivierung vorgesehen.

Hierbei ist zwingend zu beachten:
Befestigungen von unten in die Stahlbetondecke sind auf eine
max. Bohrtiefe von 50 mm zu beschränken.
Befestigungen von oben in die Stahlbetondecke sind auf eine
max. Bohrtiefe von 100 mm zu beschränken.

In den Stahlbetondecken über dem Untergeschoss und über
dem Erdgeschoss ist keine Betonkernaktivierung vorgesehen.

*Hinweis: ZTV FÜR SYSTEMTRENNWÄNDE (09/2021)*
ZUSÄTZLICHE TECHNISCHE VERTRAGSBEDINGUNGEN (ZTV)
FÜR SYSTEMTRENNWÄNDE

1.  Normen, Richtlinien, Vorschriften, Verordnungen:

Zusätzlich zur VOB, Teil C (neueste Ausgabe) mit den dort
aufgeführten "Allgemeinen Technischen Vertragsbedingungen
für Bauleistungen (ATV)" gilt folgendes:

- DIN 4102 - Brandverhalten von Baustoffen und  Bauteilen  bzw.
- DIN EN 13501 - Klassifizierung von Bauprodukten und Bauarten zu ihrem Brandverhalten
- DIN EN 1634 - Prüfungen zum Feuerwiderstand und zur Rauchdichte für Feuer- und Rauchschutzabschlüsse, Fenster und Beschläge
- Die jeweils gültigen Technischen Baubestimmungen
- Sämtliche Unfallverhütungsvorschriften und die Regeln der Bauberufsgenossenschaften
- Die jeweils gültigen TRGS
- Die jeweils gültigen Abfallentsorgungsbestimmungen

Außerdem müssen folgende Richtlinien eingehalten werden:
- Verglasungsrichtlinien der Glashersteller.
- System- und Verarbeitungs-Richtlinien des System-  Herstellers

Die Ausführung der vertraglichen Leistungen hat in Übereinstimmung mit den DIN-Normen, Fachregeln der Verbände, Verordnungen der Baubehörden, allgemein anerkannten Regeln der Technik sowie Hinweisen des Werkstofflieferanten zu erfolgen. Sie gelten vollinhaltlich als Ergänzung der Leistungsbeschreibung.

Soweit in der Leistungsbeschreibung auf Technische Spezifikationen (z.B. nationale Normen, mit denen europäische Normen umgesetzt werden, europäische technische Zulassungen, gemeinsame technische Spezifikationen, internationale Normen) Bezug genommen wird, werden auch ohne den ausdrücklichen Zusatz: "oder gleichwertig" immer gleichwertige Technische Spezifikationen in Bezug genommen.

2.  Ausführung

Grundlage des Angebotes sind die Leistungsbeschreibung und Plananlagen. Der Bieter ist gehalten, die im LV beschriebenen Details auf Vollständigkeit, fachgerechte Ausführung und Eignung für den vorgesehenen Verwendungszweck zu überprüfen. Etwaige Unklarheiten sind vor Abgabe des Angebotes mit der ausschreibenden Stelle zu klären.

Vor Beginn der Arbeiten ist gemeinsam mit der Bauleitung eine genaue Leistungsaufnahme vorzunehmen und der Arbeitsablauf festzulegen. Der AN ist verpflichtet, bei der Ausführung die Koordinierung mit den anderen Gewerken zu gewährleisten, bei denen Kontaktpunkte zur eigenen Leistung vorhanden sind.

Vor Aufnahme der Auftragsvorbereitung/Fertigung ist durch den Auftragnehmer ein eigenverantwortliches Aufmaß zu nehmen. Bauseits werden hierzu an Messhilfspunkten verbindliche Meterrisse angebracht. Diese sind zu überprüfen und bei Unstimmigkeiten mit
der örtlichen Bauleitung auf Verbindlichkeit festzulegen.
Das Aufmaß ist vom Auftragnehmer am Bau zu nehmen, er allein ist für das richtige Maß verantwortlich, es ist jedes Element vor Ort aufzumessen.

Die im LV angegebenen Maße sind ungefähre Planungsmaße, die von den örtlichen bzw. zur Ausführung kommenden Maßen abweichen können. Die angegebenen Öffnungsmaße sind Richtmaße und
beziehen sich auf die Rohbaumaße, wenn nicht anders angegeben.
Die angegebenen Höhenmaße beziehen sich auf Oberkante Fertigfußboden, wenn nicht anders angegeben.

Erforderliche lichte nutzbare Durchgangsbreiten sind aus der lichten Durchgangsbreite zwischen den Rahmen abzüglich der Abmessungen der Flügelprofil-Tiefe und von in den Durchgang ragenden Beschlagteilen zu ermitteln.

Bei der Kalkulation ist zu berücksichtigen, dass die einzelnen Elemente aufgrund von Toleranzen in der Decke bzw. im Estrich unterschiedliche Höhen haben können, auch wenn sie in gruppenweise in den Positionen mit einer Höhe angegeben sind.

Fordert der Auftraggeber, dass die Konstruktionen schon zu einem Zeitpunkt zur Montage bereitstehen müssen, der ein vorheriges Aufmaß unmöglich macht, so sind unter Berücksichtigung der Bautoleranzen nach DIN 18202 die Fertigungsmaße mit dem Auftraggeber zu vereinbaren.

2.1  Allgemein

Folgendes ist in die Einheitspreise einzukalkulieren:

Der Aufwand für Aufmaß vor Ort gemäß o.a. Beschreibung.

Der Einbau der Türen erfolgt in allen angegebenen Geschossen, die genaue Lage nach Angabe der Objektüberwachung bzw. entsprechend Grundriss bzw. Türliste.

Die Türen sind dichtschließend und leichtgängig einzubauen.

Die Montage der Elemente hat in Dübelmontage mit verdeckter Befestigung zu erfolgen. Befestigungen am Baukörper einschl. aller
Befestigungsmittel sowie Bohrungen in Mauerwerk, Beton und Stahl, Schrauben, Bolzen etc. aus Edelstahl bzw. nichtrostend und Dübel nach gemäß Verwendbarkeitsnachweis entsprechend den Technischen Baubestimmungen (z.B. Zulassung (abZ) etc.) und statischen Erfordernissen, sämtliche Befestigungsmittel mit Verwendbarkeitsnachweis entsprechend den Technischen Baubestimmungen. Siehe hierzu auch Vorbemerkung 19 BETONKERNAKTIVIERUNG.

Falls erforderlich sind die Rahmenprofile bis an die Rohdecke zu führen und zusätzlich zu befestigen.

Innerhalb von Wänden aus Sichtbeton, fertig verputzten Wänden und Trockenbauwänden ist der Einbau der Elemente in Sichtqualität auszuführen.

Erforderliche Stahlprofile im abgehängten Decken-/Sturzbereich und in Wänden werden bauseits vom Trockenbauer montiert.

2.2  Verwendbarkeitsnachweise gemäß den Technischen
Baubestimmungen für Brandschutz- und Rauchschutztüren

Brandschutztür-Elemente müssen gemäß DIN 4102 bzw.
DIN EN 13501 und DIN EN 1634 als Feuerschutzabschlüsse
geprüft sein und einen Verwendbarkeitsnachweis gemäß den
Technischen Baubestimmungen (z.B. Zulassung (abZ) etc.) haben,
Rauchschutztür-Elemente müssen gemäß DIN 18095 bzw.
DIN EN 1634 geprüft sein und einen Verwendbarkeitsnachweis
gemäß den Technischen Baubestimmungen (z.B. Prüfzeugnis
(abP) etc.) haben.
Der Einbau der Elemente muss jeweils entsprechend Verwendbarkeitsnachweis (z.B. Zulassung (abZ) oder Prüfzeugnis (abP) etc.) und Montageanleitung des Herstellers erfolgen.

Diese Verwendbarkeitsnachweise (z.B. Zulassungs- bzw. Prüfbescheide), Werksbescheinigung sowie Montage- und Wartungsanleitungen des Herstellers für die eingebauten Bauteile sind nach Aufforderung innerhalb von 6 Kalendertagen, spätestens jedoch vor Montagebeginn vorzulegen.

Spätestens zur Abnahme sind unaufgefordert alle entsprechenden Übereinstimmungsbestätigungen des AN der Objektüberwachung auszuhändigen.

Ausführung der Brandschutzgläser entsprechend jeweiliger Brandschutzanforderung gemäß Verwendbarkeitsnachweis entsprechend den Technischen Baubestimmungen  (z.B. Zulassung (abZ) etc.) als Klarglas sowie bis mind. 2 m Höhe als beidseitiges Sicherheitsglas
nach DIN 1259 und Verbundsicherheitsglas nach DIN EN ISO 12543.

Sämtliche Verglasungen, auch die angebotenen Brandschutzgläser müssen grundsätzlich für Beklebung mit selbstklebenden Folien aus PVC oder PET mit max. Dicke von 250 mym zugelassen und geeignet sein.

Sämtliche Anschlüsse an angrenzende Bauteile sind in
die Einheitspreise einzukalkulieren.
Anschlussfugenbreite umlaufend max. 10 mm.
Anschlüsse nach bauphysikalischen Anforderungen und
Stand der Technik sowie gemäß Verwendbarkeistnachweis.

Für Versiegelungen der Anschlussfugen sind elastisch bleibende Dichtstoffe auf Silikon- oder Thiokolbasis zu verwenden.
Die Versiegelung muss unter Berücksichtigung der konstruktiven
Gegebenheiten innerhalb der vorkommenden Temperaturbereiche an den anschließenden Bauteilen so haften, dass sie unter Berücksichtigung der zulässigen Dehnungsbewegungen der Bauteile nicht von den Haftflächen abreißen.
Bei der Abdichtung von Anschlussfugen mit elastischen Dichtstoffen sind die DIN 18540 und die Verarbeitungs- Richtlinien des Herstellers zu befolgen. Die Fugenmassen müssen schwerentflammbar -
Baustoffklasse B1 gemäß DIN 4102 sein.

Das nach BauProdV erforderliche CE-Zeichen ist dauerhaft als Blechschild an den Türelementen anzubringen.

2.2  Beschläge

Es sind nur Markenbeschläge in Objektqualität entsprechend EN 1906 Kategorie 4 zu verwenden, sofern im Positionstext nichts anderes angegeben ist. Im Zuge der Klarstellung sind die Beschläge zu bemustern.

Einbau der Türdrücker generell 1,05 m ü OK FFB, sofern nicht
in der nachfolgenden Leistungsbeschreibung anders angegeben.

2.3  Zeichnungen

Nach Auftragserteilung hat der Auftragnehmer
KONSTRUKTIONSZEICHNUNGEN anzufertigen,
Übersichtszeichnungen im Maßstab 1:10 und
Anschlusspunkt-Zeichnungen im M 1:1, und in zweifacher
Ausfertigung sowie digital rechtzeitig dem Architekten zur Prüfung
auf Übereinstimmung mit dessen Planung vorzulegen.
Aus den vom Auftragnehmer zu liefernden zeichnerischen und
beschreibenden Darstellungen müssen Konstruktion, Maße, Einbau und Befestigungspunkte der Bauteile und Unterkonstruktionen sowie die Einbaufolge zu ersehen sein. Diese sind mit dem Architekten bezüglich Teilung, Anschlussdetails etc. zu koordinieren.

Es ist ein Prüfungszeitraum von mind. 4 Wochen einzukalkulieren, die Unterlagen sind entsprechend rechtzeitig vor Fertigungs- und Montagebeginn einzureichen.
Sollte der Bauablauf oder der Leistungsumfang kürzere Prüffristen erfordern bzw. ermöglichen, sind diese rechtzeitig vorab bei der Bauleitung anzumelden und bestätigen  zu lassen.

Mit der Fertigung darf erst nach positivem Prüfergebnis begonnen werden.

Planänderungen des AG bzw. seiner Bevollmächtigten sind nachzutragen und berechtigen nicht zu Nachforderungen.

Die geprüften und ggf. entsprechend Prüfung des Architekten
korrigierten Planunterlagen sind der Bauleitung 2-fach in Papierform sowie digital zu übergeben.

Dies ist in die Einheitspreise einzukalkulieren, einschl. der vollständigen konstruktiven Bearbeitung einschließlich örtlichem Aufmaß, Detailierung sowie die Abstimmung mit dem Architekt, den Fachingenieuren, inklusive Planung, Lichtpaus- und Vervielfältigungs- Kosten für die oben genannten Ausfertigungen.

Die Planvorlage-Termine sind in dem vom AN vorzulegenden Terminplan mit aufzuführen.

2.4  Statische Dimensionierung

Grundsätzlich sind die Profiltypen und Glasdicken je Element statisch zu ermitteln und entsprechend statischer Erfordernis zu dimensionieren. Dies ist in die Einheitspreise einzurechnen.

Die Angaben der formalen Profilabmessungen (Bautiefen und Ansichtsbreiten) und der Konstruktionsmerkmale der Ausführungsbeschreibung sind zu berücksichtigen. Abweichungen von den dort gemachten Angaben werden ggf. in den jeweiligen Positionsbeschreibungen aufgeführt.

Gegebenenfalls aus statischen Gründen verstärkte Profile werden an dieser Stelle nicht genannt und sind vom AN in formaler Abstimmung mit dem Architekten anzuordnen.
Vom Auftraggeber gewünschte formale Profilabmessungen entbinden den Auftragnehmer nicht von der Verpflichtung zu einem statischen Nachweis. Die Dimensionierung der Profile in den beiliegenden
Regeldetails ist nicht verbindlich und muss im Rahmen der statischen Dimensionierung überprüft werden.

Bei Einbau in Trockenbauwänden bzw. unter Trockenbau-Stürzen werden für die Befestigung der Elemente verstärkte Stahlprofile integriert. Diese Stahl-Unterkonstruktionen werden bauseits eingebaut. Die statische Dimensionierung dieser jeweils erforderlichen Stahlprofile ist durch den AN vorzunehmen, als Hohlprofil-Typ in Abstimmung mit der Objektüberwachung, und ist rechtzeitig vor Ausführung des
Trockenbaus schriftlich vorzulegen. Dies ist in die Einheitspreise einzukalkulieren.

2.5  Elektrische Komponenten

Für elektrische Komponenten wie Türantriebe, Einbauteile
für Zutrittskontrollanlagen etc., die ggf. gemäß der Leistungsbeschreibung zum Leistungsumfang des AN gehören, sind die zugehörigen projektbezogenen Kabelpläne und Kabelzuglisten rechtzeitig vorab zu liefern, dies ist in die entsprechenden Einheitspreise einzukalkulieren.

Schnittstelle zum Elektrogewerk:
Alle Anschlusskabel, die an bauseitige Elektroleitungen anzuschließen sind, sind vom AN verdeckt bis zur Übergabestelle in der Wand bzw. in der abgehängten Decke zu führen, dies ist in die entsprechenden Einheitspreise einzukalkulieren.

*Hinweis: Verbundglas, Verbund-Sicherheitsglas Haftverhalten*
STLB-Bau 2020-07 032
Anforderung Verbundglas, Verbund-Sicherheitsglas, in DIN EN 14449:2005-07 nicht geregelt:
Bei Verwendung von Verbund-Sicherheitsglas im Anwendungsbereich der DIN 18008 ist das Haftverhalten des Glases an der Zwischenschicht bei gebrochenen Scheiben zur Sicherung der Resttragfähigkeit auf Grundlage einer ETA oder in einer technischen Dokumentation unter Einschaltung einer entsprechend Art. 30 BauPVO qualifizierten Stelle nachzuweisen. Alternativ: ehemalige Dokumentationsunterlagen (z.B. allgemeine bauaufsichtliche Zulassung (abZ) oder allgemeines bauaufsichtliches Prüfzeugnis (abP)).

*Hinweis: FARBANGABEN*
FARBANGABEN

Zur Erzielung eines einheitlichen Gestaltungskonzepts im gesamten Neubau sind Farben/Beschichtungen gewerksübergreifend einheitlich zu verwenden.
Für alle in diesem LV beschriebenen Trennwandkonstruktionen einschließlich Tür- und Fensterelementen, Paneelen usw. ist daher ein Sonderfarbton für die Beschichtungen zu kalkulieren, der nach Wahl des AG nach Bemusterung festgelegt wird.
Für die Kalkulation ist der NCS- Farbton S 5005-Y50R (grau-beige) zugrundezulegen.

*Hinweis: KALKULATIONSHINWEIS ZUM ZEITLICHEN ABLAUF*
KALKULATIONSHINWEIS ZUM ZEITLICHEN ABLAUF

Es kann nicht davon ausgegangen werden, dass alle Elemente
auf einmal freigegeben und abgerufen werden, sondern dies
erfolgt in mehreren Abschnitten (siehe Zonenpläne zur Orientierung), in Abstimmung mit der Objektüberwachung. Gleiches gilt für das Aufmaß vor Ort sowie das Erstellen der Werkstattzeichnungen, auch dies erfolgt in mehreren Abschnitten.
Dies ist bei der Kalkulation zu berücksichtigen und ein ggf. hierdurch entstehender Mehraufwand in die Einheitspreise
einzukalkulieren.

### 01 ZK-342-06 Glas-Trennwände

#### 01.01 Glas-Trennwand-Element mit Doppelverglasung

*Hinweis: AUSFÜHRUNGSBESCHREIBUNG_1: GLAS-SYSTEMTRENNWAND MIT BRANDSCHUTZANFORDERUNG*
AUSFÜHRUNGSBESCHREIBUNG_1: GLAS-SYSTEMTRENNWAND MIT BRANDSCHUTZANFORDERUNG

Herstellung, Lieferung und Montage von versetzbaren
Montagetrennwand-Konstruktionen als Alu-Glas-Elementen
mit wandbündiger Doppelverglasung,
als nichttragende innere Trennwand gemäß DIN 4103,
Einbaubereich 1,
Ausführung als komplette, vollverglaste Elemente einschließlich
Rahmentüren, Türzargen, Beschlägen und Verglasungen, teilweise mit Jalousien im Scheibenzwischenraum
Schalldämm-Prüfwerte:
Trennwand mit Verglasung: bis Rw 57 dB,
verglaste Rahmentür: bis Rw 37 dB.

Schallschutzanforderung jeweils gemäß Angabe in der
Einzelposition.

Die Schalldämm-Prüfzeugnisse der angebotenen Elemente
sind zur Angebotsprüfung vorzulegen.

Ausführung als Brandschutzelemente nach DIN 4102 bzw.
als Rauchschutzelemente nach DIN 18095 mit bauaufsichtlicher Zulassung bzw. ähnlichem Verwendbarkeitsnachweis. Die Nachweise sind auf Verlangen zur Angebotsprüfung vorzulegen. Ausführung gemäß Angabe in Einzelposition.

Elementabmessungen und Einteilung gemäß Angabe in der Einzelposition, teilweise auch als Innenfensterelemente.

Allgemeine Anforderung:

Die Einzelteile der Montagewände werden serienmäßig
hergestellt. Eine Nachliefergarantie von 10 Jahren für
alle Einzelteile ist zu gewährleisten.

Aufbau der Trennwand in Bauteile gegliedert, die einzelnen Bauteile müssen leicht zerlegbar und austauschbar sein. Monoblocksysteme sind nicht zulässig.

Die Trennwandkonstruktion ist durch Justierelemente auszurichten.

Sämtliche Befestigungen und Verbindungen der Montagetrennwände sind unsichtbar auszuführen.

Alle Dichtungsprofile, die bei dem Trennwandsystem zur Ausführung kommen, dürfen nur in ATPK-/EPDM-Qualität ausgeführt werden.
Die Abdichtung der Trennwandelemente hat genau nach den vorzulegenden Schallprüfzeugnissen zu erfolgen.

Die Wandkonstruktion und Glasdicken sind durch den AN gemäß
statischer Erfordernis und entsprechend Schallschutzanforderung
zu bemessen. Dies ist in die Einheitspreise einzurechnen.

Wandaufbau:

Rahmenkonstruktion aus Aluminium-Profilen, ohne Mittelfuge,
in den Ecken auf Gehrung verbunden,
Profil-Ansichtsbreite umlaufend max. 20 mm,
Wanddicke: ca. 100 mm.
Alle Profiloberflächen pulverlackbeschichtet im Farbton wie vorbeschrieben (siehe Vorbemerkung "FARBANGABEN")
Unterkonstruktion aus verzinkten Stahlprofilen,
Anschlussfugen zurückliegend als Schattenfugen,
Anschlussprofile als U-förmige Stahlprofile, sämtliche
sichtbaren Flächen im gleichen Farbton beschichtet wie die Profile.

Bautoleranzen von bis zu +/- 15 mm müssen aufgenommen
werden können.

Zargendichtungsprofile und Trockenverglasungsprofile:
Farbton nach Wahl des AG gemäß Hersteller-Farbkarte.

Verglasung:

Trennwand- und Türverglasung als wandbündige Doppelverglasung
aus Sicherheitsglas als Einscheiben- oder Verbundsicherheitsglas,
Dicke und Typ gemäß o.a. Schallschutzanforderung, Brandschutzanforderung und gemäß statischer Erfordernis, Mindestdicke: 6 mm. Alle Kanten der Scheiben leicht gefast und geschliffen.

Die Befestigung der Glasscheiben hat mittels Trockenverglasung
zu erfolgen. Nassverglasungen (Silikon) am Boden- und Deckenprofil
sind nicht zulässig.

Ein Austauschen einzelner Glasscheiben sowie ein Um- bzw.
Aufrüsten der Verglasungen auf eine höhere Schallschutzklasse
durch einfache Montagevorgänge ist zu gewährleisten. Sämtliche Verglasungen müssen für eine Beklebung mit selbstklebenden Folien aus PVC, PET o.ä. geeignet sein.

Türelemente:
Systemkonforme Alu-Rahmen-Glastür,
mit absenkbaren Bodendichtungen,
Verglasung wie oben angegeben,
Schallschutzanforderung Türblatt:
Laborschalldämmwert Rw P: bis 42 dB.
Ausführung dichtschließend,
teilweise mit Rauchschutzanforderung  gemäß Angabe in den Einzelpositionen mit Obentürschließer für 1-flüglige Rauchschutztüren
mit Gleitschiene nach DIN EN 1154,
mit stufenlos einstellbarer Schließkraft,
Schließgeschwindigkeit, Endschlag,
hydraulisch kontrollierte Öffnungsdämpfung sowie
Schließverzögerung von vorne einstellbar,
Größe entsprechend Türgewicht,
inkl. Befestigungszubehör und Montageplatte.

Türschließer für Türflügelbreiten bis mind. 1,40 m,
bei Türflügelbreiten bis einschl. 1,25 m in barrierefreier
Ausführung mit stark abfallendem Öffnungsmoment für
Öffnen der Tür mit geringem Kraftaufwand unter Einhaltung
der nach DIN 18040 max. zulässigen Bedienkräfte.

Türzarge:
Doppelfalz-Aluminium-Türzarge mit Spiegelbreite ca. 35/50 mm
für bandseitig flächenbündiges Türblatt mit Dicke 65 mm,
zweite Falzausbildung, aus Aluminium-Strangpressprofilen,
in den Ecken auf Gehrung verbunden,
Oberfläche Aluminium pulverlackbeschichtet in Farbton
siehe oben, 3D-verstellbare Bandaufnahmen,
Türdichtung mit verschweißten Gehrungsecken.

Türblatt: Alurahmen-Türblatt mit Doppelverglasung,
Türblattdicke 65 mm, stumpf einschlagend mit Leibungsfalz,
bandseitig flächenbündig zur Türzarge,
Rahmen: aus Aluminium-Strangpressprofilen, in allen 4 Ecken
auf Gehrung verbunden, stirnseitige System-Nut zur
flächenbündigen Aufnahme aller Beschläge,
Ansichtsbreite umlaufend ca. 80/95 mm.
Oberfläche Rahmen pulverlackbeschichtet in Farbton
siehe oben
Tür-Verglasung: Zweischeiben-Doppelverglasung
aus Sicherheitsglas und gemäß Schallschutzanforderung
wie oben angegeben.

Türbeschläge:

Schloss:
Rohrrahmenschloss mit 8 mm Federklemmnuss,
Klasse 3, Edelstahl-Stulp, Falle und Riegel vernickelt.
Schließart für PZ vorgerichtet.

Bänder:
Dreiteilige Rollenbänder mit 3-facher Nachstellmöglichkeit (dreidimensional) für höchste Beanspruchung,
mit kantigem Bandlappen, 3D-verstellbar,
Bandhöhe 160 mm,
Oberfläche Edelstahl matt gebürstet,
Dimensionierung und Anzahl entsprechend Türabmessung
und Türgewicht.

Türdrücker:
Rahmentür-Drückergarnitur (beidseitig Drücker)
mit ovalen Rosetten und PZ-Rosetten,
Drückergarnitur in Objektqualität,
Benutzungskategorie Klasse 4 EN 1906.

In einem abgestimmten Gestaltungskonzept wurde das
Drücker- Fabrikat der FSB- Produktfamilie 1107/1177 zur
Ausführung an allen Türen der unterschiedlichen Gewerke (Außentüren, Stahltüren, Stahl- Glas-Türen und Holztüren)
festgelegt.
In allen Positionen dieses LVs sind zwingend gekröpfte
Rahmentür-Drücker dieser FSB- Drückerfamilie (FSB 1107/1177) für alle Türen dieses LVs anzubieten.
Ausführung innen und außen mit ovalen Rosetten, sämtliche Oberflächen Edelstahl, rostfrei, fein matt gebürstet, Griffenden mit 90°- Gehrungsschnitt geschlossen (Return-Variante).

Absenkbare Bodendichtungen gemäß Schallschutz- und/oder Rauchschutzanforderung.

Die Ausstattung und Anordnung sämtlicher Beschlagteile und
Zubehör ist nach technischen und statischen Anforderungen,
dem gültigen Zulassungsbescheid und/oder Angaben des
System-Herstellers vorzusehen.
Ein Öffnungswinkel der Türen von mind. 90° und eine lichte Durchgangsbreite von mind. 90 cm ist grundsätzlich zu gewährleisten.

Seitliche Befestigung der Wand-Anschlussprofile an bauseitigen, verstärkten Metallprofilen in der Trockenbauwand. Obere Befestigung an Trockenbausturz bzw. Stahlbeton- Geschossdecke,
Befestigung der Sockelprofile auf Estrich mit Bodenbelag, der Bodenbelag wird bauseits mit einer Schalltrennfuge unterhalb der Trennwand versehen.

Der Einbau der Elemente erfolgt nach Ausführung der Trockenbauwände sowie nach den Maler- und Bodenbelagsarbeiten, daher sind beim Einbau alle angrenzenden Bauteile vor Verschmutzung und Beschädigung zu schützen, dieser Umstand ist bei der Kalkulation zu berücksichtigen. Entsprechend sind alle Anschlüsse an den Baukörper in Sichtqualität auszuführen, dies ist in die Einheitspreise
einzukalkulieren.

Jalousien im Scheibenzwischenraum:
Element teilweise ausgestattet mit elektrisch bedienbaren Leichtmetall-Jalousien mit ca. 25mm breiten Lamellen als Licht- und Sichtschutz für den Innenbereich gemäß Angabe in Einzelposition.

Eingebaut im Scheibenzwischenraum der Doppelverglasung.
Aufbau als Rahmenkonstruktion mit Führungsschienen für die Lamellen. Ohne sichtbare Zugschnüre und ohne sichtbare Stanzlöcher in den Lamellen. Fixierung der Lamellen über nicht sichtbare seitliche Führungsschnüre.

Aufzug und Wendung durch geregelten 24 Volt Gleichstrommotor (SMI-Motor) mit integrierter Elektronik.

Bedienung der Jalousien durch elektrische Jalousietaster oder Jalousieschalter. Angeordnet in geschlossenen Paneelfeldern der Glastrennwände, Zuleitung zu Übergabepunkt im Sturz erfolgt bauseits durch die Elektrofirma. Anschließen und Inbetriebnahme der Jalousie ist Sache des AN.
Paralleles Ausrichten des Lamellenpaketes in der oberen Endlage durch eine in der Unterschiene integrierte speziell entwickelte Schnurbremse. BUS - fähig für KNX - BUS - Systeme

Spezial-Aluminium-Legierung mit hoher Zugfestigkeit, chemisch oberflächenveredelt, farbig einbrennlackiert, Farbe nach Wahl des AG vorraussichtlihc im gleichen Farbton wie die Profile, Glanzstufe "seidenglänzend", Ausführung glatt.
Rahmenprofil und Zugschiene aus Aluminium
Inkl. Motorsteuergeräte für Jalousie- Gruppen mit farbig vorgerüsteten Steckverbindungen.
Verbindung zwischen Motor und Motorkabel durch RJ 12 Stecker. Gruppenbildung durch Terminalboxen. Maximal 4 Jalousien pro Terminalbox. Anschluss der Motorkabel an Terminalboxen mit RJ 12 Steckern. Verbindung zwischen den Terminalboxen durch Verlängerungskabel mit Steckverbindungen. Steckverbindungen vor unbeabsichtigtem Lösen gesichert. Anschluss des Netzteiles an Terminalbox durch Steckverbindung. Steckverbindungen sind geometrisch und farblich auf die Terminalboxen und Netzteile abgestimmt.

Die Terminalboxen haben ca. 1m lange Anschlusskabel vormontiert.
Anschlusskabel sind für die Zu- und Weiterleitung von Strom und Daten. Im angrenzenden Paneel sind Ausschnitte für die bausetige Monatge eines oder mehreren Tasters durch den AN herzustellen, das Anschließen der Taster erfolgt bauseits durch den Elektriker.
Inkl. erforderliche Netzteile, je abgestimmt auf die Gruppengröße gemäß Positionsbeschreibung mit farbig vorgerüsteten Steckverbindungen. Max. 230 V auf 24 V.

Alle Komponenten müssen geeignet sein für die Montage im Deckenhohlraum auf brennbarem Untergrund.

Die Planung der benötigten Elemente erfolgt mit der Werksplanung.

**01.01.0001 Glastrennwand mit 1 Tür, EI30, RwP 42dB, B/H: 2,55x2,55 m**
Glastrennwand als Systemtrennwand mit 1 Tür,
Ausführung gemäß Ausführungsbeschreibung_1 als
Glas-Systemtrennwand mit Brandschutzanforderung F30/EI30,
einschl. Abdichtung der Anschlussfugen,
mit folgenden Schallschutzanforderungen:
Prüfwert Trennwand mit Verglasung und verglaste Rahmentür,
Rw P: mind. 42 dB
(in eingebautem Zustand mind. R'w 37 dB gemäß DIN 4109),

Einbau zwischen Trockenbau-Wänden,
oberer Anschluss an Trockenbau-Sturz,
Trockenbau-Wand und -Sturz mit bauseitigen Stahlprofil-
Verstärkungen mit bauseitiger Gipsplatten-Bekleidung.

Elementabmessungen:
Gesamte Wandbreite: ca. 2,55m
Höhe: ca. 2,55 m (OK FFB - UK GK-Sturz)
Türhöhe: elementhoch

Element-Einteilung, Türanordnung und -Anschlagrichtung
(DIN L bzw. DIN R) gemäß Grundriss- und Detailplan,
im Wesentlichen unterteilt wie folgt:

- 1 Stück einflüglige verglaste Tür, elementhoch

- 1 elementhohes, festverglastes Feld

einschließlich aller Befestigungen/Anschlüsse an den Baukörper wie vorbeschrieben.

Ausführung gemäß Plannr.:
ZK-ARC-DE-UGA-750-5v00-Ivgl.Dienstr.

Einbauort:
UG.A.015.1 Dienstraum
Menge: 1,000 st
Vergabeeinheiten_Gewerke_Vorl.: 300.031.06

**01.01.0002 Glastrennwand mit 1 Tür, 1 Paneel+Jalousien, EI30, B/H: 4,80x2,55 m**
Glastrennwand als Systemtrennwand mit 1 Tür und 1 Paneel,
Ausführung gemäß Ausführungsbeschreibung_1 als
Glas-Systemtrennwand mit Brandschutzanforderung F30/EI30,
einschl. Abdichtung der Anschlussfugen,
mit folgenden Schallschutzanforderungen:
Prüfwert Trennwand mit Verglasung und verglaste Rahmentür,
Rw P: mind. 37 dB
(in eingebautem Zustand mind. R'w 32 dB gemäß DIN 4109),

Einbau zwischen Trockenbau-Wänden,
oberer Anschluss an Trockenbau-Sturz,
Trockenbau-Wand und -Sturz mit bauseitigen Stahlprofil-
Verstärkungen mit bauseitiger Gipsplatten-Bekleidung.

Elementabmessungen:
Gesamte Wandbreiten: ca. 4,80, Außenkante bündig mit angrenzenden Trockenbauwänden
Höhe: ca. 2,55 m (OK FFB - UK GK-Sturz)
Türhöhe: elementhoch

Element-Einteilung, Türanordnung und -Anschlagrichtung
(DIN L bzw. DIN R) gemäß Grundriss- und Detailplan,
im Wesentlichen unterteilt wie folgt:

- 1 Stück einflüglige verglaste Tür, elementhoch, dichtschließend mit Obentürschließer auf der Bandseite

- 1 Stück feststehendes Aluminium- Schalterpaneel, elementhoch,
revisionierbar, flächenbündig in Systemtrennwand integriert,
Oberflächen im gleichen Farbton wie Profile

- 3 Stück elementhohe, festverglaste Felder inkl. Jalousien im
Scheibenzwischenraum gemäß Ausführungsbeschreibung

einschließlich aller Befestigungen/Anschlüsse an den Baukörper wie vorbeschrieben.

Ausführung gemäß Plannr.:
ZK-ARC-DE-EGC-759-5v00-Ivgl.Besprechungsraum

Einbauort:
EG.C.034 Besprechungs- und Konferenzraum
Menge: 2,000 st
Vergabeeinheiten_Gewerke_Vorl.: 300.031.06

**01.01.0003 Herstellen von Ausschnitten in Aluminum-Paneel bis 10x10cm**
Herstellen von Ausschnitten in Aluminum-Paneel der vorbeschriebenen Glastrennwand für die bauseite Montage von Schalter/Steckdosen o.ä.
Abmessung exakt gemäß Einbauelement in Abstimmung mit
bauseitigem Elektriker
bis 10x10cm
Menge: 8,000 st

**01.01.0004 Glastrennwand mit 90°-Ecke mit 1 Tür, EI30, B/H: 2,79+6,13x2,55 m**
Glastrennwand als Systemtrennwand mit 90°-Ecke mit 1 Tür,
Ausführung gemäß Ausführungsbeschreibung_1 als
Glas-Systemtrennwand mit Brandschutzanforderung F30/EI30,
einschl. Abdichtung der Anschlussfugen,
ohne erhöhte Schallschutzanforderungen

Einbau zwischen Trockenbau-Wänden,
oberer Anschluss an Trockenbau-Sturz,
Trockenbau-Wand und -Sturz mit bauseitigen Stahlprofil-
Verstärkungen mit bauseitiger Gipsplatten-Bekleidung.

Ausführung mit einer 90°-Ecke mit systemkonformen Eck-Profil für Brandschutzkonstruktion EI30, Außenkante Profil flächenbündig mit Verglasung.

Elementabmessungen:
Gesamte Wandbreiten: ca. 2,79m und ca. 6,13m, Außenkante bündig mit angrenzenden Trockenbauwänden
Höhe: ca. 2,55 m (OK FFB - UK GK-Sturz)
Türhöhe: elementhoch

Element-Einteilung, Türanordnung und -Anschlagrichtung
(DIN L bzw. DIN R) gemäß Grundriss- und Detailplan,
im Wesentlichen unterteilt wie folgt:

- 1 Stück einflüglige verglaste Tür, elementhoch, dichtschließend mit Obentürschließer auf der Bandseite, Türbreite im Lichten mind. 90cm

- 5 Stück elementhohe, festverglaste Felder mit 1 Stück 90°- Eckausbildung

einschließlich aller Befestigungen/Anschlüsse an den Baukörper wie vorbeschrieben.

Ausführung gemäß Plannr.:
ZK-ARC-DE-E2B-797-5v00-Ivgl.Pat.Speiseraum

Einbauort:
2.OG.B.021 Patientenspeiseraum
Menge: 1,000 st
Vergabeeinheiten_Gewerke_Vorl.: 300.031.06

**01.01.0005 Glastrennwand mit 1 Tür, RS-Tür, B/H: 1,50x2,26 m**
Glastrennwand als Systemtrennwand mit 1 Tür,
Ausführung gemäß Ausführungsbeschreibung_1 als
Glas-Systemtrennwand, jedoch ohne Brandschutzanforderung
einschl. Abdichtung der Anschlussfugen,
ohne erhöhte Schallschutzanforderungen:

Einbau zwischen Trockenbau-Wänden,
oberer Anschluss an Trockenbau-Sturz,
Trockenbau-Wand und -Sturz mit bauseitigen Stahlprofil-
Verstärkungen mit bauseitiger Gipsplatten-Bekleidung.

Elementabmessungen:
Gesamte Wandbreite: ca. 1,50m
Höhe: ca. 2,26 m (OK FFB - UK GK-Sturz)
Türhöhe: elementhoch

Element-Einteilung, Türanordnung und -Anschlagrichtung
(DIN L bzw. DIN R) gemäß Grundriss- und Detailplan,
im Wesentlichen unterteilt wie folgt:

- 1 Stück einflüglige verglaste Tür, elementhoch als dichtschließende Rauchschutztür nach DIN 18095 mit Obentürschließer auf Bandseite, lichte Türbreite mind. 90cm.

- 1 elementhohes, festverglastes Feld

einschließlich aller Befestigungen/Anschlüsse an den Baukörper wie vorbeschrieben.

Ausführung gemäß Plannr.:
ZK-ARC-DE-EGC-791-5v00-Ivgl.Betriebsmittel

Einbauort:
EG.B.034 Betriebsmittelraum
Menge: 1,000 st
Vergabeeinheiten_Gewerke_Vorl.: 300.031.06

**01.01.0006 Glastrennwand mit 1 Tür, RwP 42dB, RS-Tür, B/H: 2,41x2,55 m**
Glastrennwand als Systemtrennwand mit 1 Tür,
Ausführung gemäß Ausführungsbeschreibung_1 als
Glas-Systemtrennwand, jedoch ohne Brandschutzanforderung,
mit Rauchschutztür
einschl. Abdichtung der Anschlussfugen,
mit folgenden Schallschutzanforderungen:
Prüfwert Trennwand mit Verglasung und verglaste Rahmentür,
Rw P: mind. 42 dB
(in eingebautem Zustand mind. R'w 37 dB gemäß DIN 4109),

Einbau zwischen Trockenbau-Wänden,
oberer Anschluss an Trockenbau-Sturz,
Trockenbau-Wand und -Sturz mit bauseitigen Stahlprofil-
Verstärkungen mit bauseitiger Gipsplatten-Bekleidung.

Elementabmessungen:
Gesamte Wandbreite: ca. 2,41m
Höhe: ca. 2,55 m (OK FFB - UK GK-Sturz)
Türhöhe: elementhoch

Element-Einteilung, Türanordnung und -Anschlagrichtung
(DIN L bzw. DIN R) gemäß Grundriss- und Detailplan,
im Wesentlichen unterteilt wie folgt:

- 1 Stück einflüglige verglaste Tür, elementhoch als dichtschließende Rauchschutztür nach DIN 18095 mit Obentürschließer auf Bandseite

- 1 elementhohes, festverglastes Feld

einschließlich aller Befestigungen/Anschlüsse an den Baukörper wie vorbeschrieben.

Ausführung gemäß Plannr.:
ZK-ARC-DE-UGA-751-5v00-Ivgl.Pers.aufh.

Einbauort:
UG.A.015.2 Personalraum
Menge: 1,000 st
Vergabeeinheiten_Gewerke_Vorl.: 300.031.06

**01.01.0007 Glastrennwand mit 1 Tür, RwP 37dB, RS-Tür, B/H: 2,13x2,65 m**
Glastrennwand als Systemtrennwand mit 1 Tür,
Ausführung gemäß Ausführungsbeschreibung_1 als
Glas-Systemtrennwand, jedoch ohne Brandschutzanforderung,
mit Rauchschutztür
einschl. Abdichtung der Anschlussfugen,
mit folgenden Schallschutzanforderungen:
Prüfwert Trennwand mit Verglasung und verglaste Rahmentür,
Rw P: mind. 37 dB
(in eingebautem Zustand mind. R'w 32 dB gemäß DIN 4109),

Einbau zwischen Trockenbau-Wänden,
oberer Anschluss an Trockenbau-Sturz,
Trockenbau-Wand und -Sturz mit bauseitigen Stahlprofil-
Verstärkungen mit bauseitiger Gipsplatten-Bekleidung.

Elementabmessungen:
Gesamte Wandbreite: ca. 2,13m
Höhe: ca. 2,65 m (OK FFB - UK GK-Sturz)
Türhöhe: elementhoch

Element-Einteilung, Türanordnung und -Anschlagrichtung
(DIN L bzw. DIN R) gemäß Grundriss- und Detailplan,
im Wesentlichen unterteilt wie folgt:

- 1 Stück einflüglige verglaste Tür, elementhoch als dichtschließende Rauchschutztür nach DIN 18095 mit Obentürschließer auf Bandseite

- 1 elementhohes, festverglastes Feld

einschließlich aller Befestigungen/Anschlüsse an den Baukörper wie vorbeschrieben.

Ausführung gemäß Plannr.:
ZK-ARC-DE-E1C-796-5v00-Ivgl.Betriebsmittel

Einbauort:
1.OG.C.047.1 Betriebsmittelraum
Menge: 1,000 st
Vergabeeinheiten_Gewerke_Vorl.: 300.031.06

#### 01.02 Glas-Trennwand-Element mit Monoverglasung

*Hinweis: AUSFÜHRUNGSBESCHREIBUNG_2: GLAS-SYSTEMTRENNWAND MIT MONOVERGLASUNG*
AUSFÜHRUNGSBESCHREIBUNG_2: GLAS-SYSTEMTRENNWAND MIT MONOVERGLASUNG

Herstellung, Lieferung und Montage von versetzbaren
Montagetrennwand-Konstruktionen als Ganzglaswand ohne vertikale Tragelemente, mit schlanken Aluminiumprofilen oben, unten und seitlich an Wandanschlüssen, mit Einfachverglasung,
als nichttragende innere Trennwand gemäß DIN 4103,
Einbaubereich 1,
Ausführung als komplette, vollverglaste Elemente einschließlich
Rahmentüren, Türzargen, Beschlägen und Verglasungen
Schalldämm-Prüfwerte:
Trennwand mit Verglasung bis Rw 40 dB,
verglaste Türelemente bis Rw 37 dB.

Schallschutzanforderung jeweils gemäß Angabe in der
Einzelposition.

Die Schalldämm- Prüfzeugnisse der angebotenen Elemente
sind zur Angebotsprüfung auf Verlangen vorzulegen.

Elementabmessungen und Einteilung gemäß Angabe in der
Einzelposition.

Allgemeine Anforderung:

Die Einzelteile der Montagewände werden serienmäßig hergestellt.
Eine Nachliefergarantie von 10 Jahren für alle Einzelteile ist zu gewährleisten.

Aufbau der Trennwand in Bauteile gegliedert, die einzelnen Bauteile müssen leicht zerlegbar und austauschbar sein.
Monoblocksysteme sind nicht zulässig.

Die Trennwandkonstruktion ist durch Justierelemente auszurichten.

Sämtliche Befestigungen und Verbindungen der Montagetrennwände sind unsichtbar auszuführen.

Alle Dichtungsprofile, die bei dem Trennwandsystem zur Ausführung kommen, dürfen nur in ATPK-/EPDM-Qualität ausgeführt werden.
Die Abdichtung der Trennwandelemente hat genau nach den vorzulegenden Schallprüfzeugnissen zu erfolgen.

Die Wandkonstruktion und Glasdicken sind durch den AN gemäß
statischer Erfordernis und entsprechend Schallschutzanforderung
zu bemessen. Dies ist in die Einheitspreise einzurechnen.

Wandaufbau:

Ganzglaswand aus Aluminium-Profilen ohne vertikale Tragelemente,
Alle Profiloberflächen pulverlackbeschichtet im Farbton wie vorbeschrieben (siehe Vorbemerkung "FARBANGABEN")
Unterkonstruktion aus verzinkten Stahlprofilen,
Anschlussfugen zurückliegend als Schattenfugen,
Anschlussprofile als U-förmige Stahlprofile, sämtliche
sichtbaren Flächen im gleichen Farbton beschichtet wie die Profile.

Teilweise Ausführung als Festverglasung auf bauseitiger Trockenbau- Brüstung als Durchblickfenster.

Bautoleranzen von bis zu +/- 15 mm müssen aufgenommen
werden können.

Zargendichtungsprofile und Trockenverglasungsprofile:
Farbton nach Wahl des AG gemäß Hersteller-Farbkarte.

Verglasung:

Trennwand- und Türverglasung als Einfachverglasung aus Sicherheitsglas als Einscheiben- oder Verbundsicherheitsglas,
Dicke und Typ gemäß o.a. Schallschutzanforderung und
gemäß statischer Erfordernis, Mindestdicke: 6 mm.
Freie Kanten von Scheiben ohne Profileinfassung leicht gefast und geschliffen. Vertikale Glasstöße werden stumpf gestoßen und mit transparentem Klebeband ausgebildet

Ein Austauschen einzelner Glasscheiben sowie ein Um- bzw.
Aufrüsten der Verglasungen auf eine höhere Schallschutzklasse
durch einfache Montagevorgänge ist zu gewährleisten.

Türelemente:
Systemkonformes Türelement mit Aluminiumzarge und Aluminium-Rohrrahmentürblatt, stumpf einschlagend aus Aluminium- Strangpressprofilen mit Glasfüllung als EInfachverglasung

Schallschutzanforderung Türblatt:
Laborschalldämmwert Rw: bis 37 dB.
Profilansichtsbreite umlaufend ca. 95mm
stumpf einschlagend, auf Badnseite flächenbündg mit Wandprofilen
mit passender Aluminium- Systemzarge mit dreiseitig umlaufendem Ziefalz für stumpf einschlagende Türblätter,
Spiegelbreite band- und bandgegenseitig ca. 35mm
Falzausbildung in den Ecken auf Gehrung verbunden,
Oberfläche Aluminium pulverlackbeschichtet wie vorbeschrieben
inkl. Bandunterkonstruktion: 3D-Verstellung, für Band 160mm

Ausstattung der Zargen mit 3mm starkem Edelstahlschließblech, um eine Beschädigung der Zargenoberfläche durch die Schlossfalle zu verhindern. Eine Verstellmöglichkeit für die Schlossfalle muss integriert sein. 3D-verstellbare Bandaufnahmen,
Türdichtung mit verschweißten Gehrungsecken.

Türbeschläge:

Schloss:
Rohrrahmenschloss mit 8 mm Federklemmnuss,
Klasse 3, Edelstahl-Stulp, Falle und Riegel vernickelt.
Schließart für PZ vorgerichtet.

Bänder:
Dreiteilige Rollenbänder mit 3-facher Nachstellmöglichkeit (dreidimensional) für höchste Beanspruchung,
mit kantigem Bandlappen, 3D-verstellbar,
Bandhöhe 100 mm,
Oberfläche Edelstahl matt gebürstet,
Dimensionierung und Anzahl entsprechend Türabmessung
und Türgewicht.

Türdrücker:
Türdrückergarnitur (beidseitig Drücker)
mit ovalen Rosetten und PZ-Rosetten,
Drückergarnitur in Objektqualität,
Benutzungskategorie Klasse 4 EN 1906.

In einem abgestimmten Gestaltungskonzept wurde das
Drücker- Fabrikat der FSB- Produktfamilie 1107/1177 zur
Ausführung an allen Türen der unterschiedlichen Gewerke (Außentüren, Stahltüren, Stahl- Glas-Türen und Holztüren)
festgelegt.
In allen Positionen dieses LVs sind zwingend gekröpfte
Rahmentür-Drücker dieser FSB- Drückerfamilie (FSB 1107/1177) für alle Türen dieses LVs anzubieten.
Ausführung innen und außen mit ovalen Rosetten, sämtliche Oberflächen Edelstahl, rostfrei, fein matt gebürstet, Griffenden mit 90°- Gehrungsschnitt geschlossen (Return-Variante).

Inkl. Absenkbare Bodendichtungen gemäß Schallschutzanforderung.

Die Ausstattung und Anordnung sämtlicher Beschlagteile und
Zubehör ist nach technischen und statischen Anforderungen,
dem gültigen Zulassungsbescheid und/oder Angaben des
System-Herstellers vorzusehen.
Ein Öffnungswinkel der Türen von mind. 90° und
eine lichte Durchgangsbreite von mind. 90 cm
ist grundsätzlich zu gewährleisten.

Seitliche Befestigung der Wand-Anschlussprofile an
bauseitigen, verstärkten Metallprofilen in der Trockenbauwand.
Obere Befestigung an Trockenbausturz bzw. Stahlbeton-
Geschossdecke,
Befestigung der Sockelprofile auf Estrich mit Bodenbelag,
der Bodenbelag wird bauseits mit einer Schalltrennfuge unterhalb
der Trennwand versehen.

Der Einbau der Elemente erfolgt nach Ausführung der
Trockenbauwände sowie nach den Maler- und Bodenbelagsarbeiten, daher sind beim Einbau alle angrenzenden Bauteile vor
Verschmutzung und Beschädigung zu schützen, dieser Umstand ist bei der Kalkulation zu berücksichtigen.
Entsprechend sind alle Anschlüsse an den Baukörper
in Sichtqualität auszuführen, dies ist in die Einheitspreise
einzukalkulieren.

**01.02.0001 Türelement B/H: 1,135x2,26 m**
Türelement aus Ganztrennwandsystem gemäß Ausführungsbeschreibung_2, jedoch Ausführung
als einzelnes Türelement aus Zarge und Türblatt
ohne besondere Schallschutzanforderungen

Einbau in Trockenbau-Wand,
oberer Anschluss an Trockenbau-Sturz,
Trockenbau-Wand und -Sturz mit bauseitigen Stahlprofil-
Verstärkungen mit bauseitiger Gipsplatten-Bekleidung.

Abmessung Türelement:
BxH= 1,135x2,26m
als 1 Stück 1-flügliges verglastes Türelement
einschließlich aller Befestigungen/Anschlüsse an den Baukörper wie vorbeschrieben.

Ausführung gemäß Plannr.:
ZK-ARC-DE-EGA-752-5v00-Ivgl.Immunh.

Einbauort:
EG.A.043.4 Immunhämatologie
Menge: 1,000 st
Vergabeeinheiten_Gewerke_Vorl.: 300.031.06

**01.02.0002 Glastrennwand ohne Tür mit 90°-Ecke mit Brüstung, B/H: 1,90+3,30 x1,36 m, BRH 90cm**
Glastrennwand gemäß Ausführungsbeschreibung_2,
jedoch ohne Tür als als Durchblickfenster ohne besondere Schallschutzanforderungen

Einbau in Trockenbauwand mit oberer Anschluss an Trockenbau-Sturz und Trockenbau-Brüstung, Öffnung in Trockenbauwand allseitig mit bauseitigen Stahlprofil- Verstärkungen mit bauseitiger Gipsplatten-Bekleidung.

Abmessung:
BxH= 1,90+3,30x1,36m, Außenkante bündig mit angrenzenden Wänden Brüstungshöhe 0,90m

Ausführung mit einer 90°-Ecke mit systemkonformen Eck-Profil

- 3 Stück elementhohe, festverglaste Felder mit 1 Stück 90°-Eckausbildung, sonst ohne vertikale Profile

einschließlich aller Befestigungen/Anschlüsse an den Baukörper wie vorbeschrieben.

Ausführung gemäß Plannr.:
ZK-ARC-DE-EGA-752-5v00-Ivgl.Immunh.

Einbauort:
EG.A.043.4 Immunhämatologie
Menge: 1,000 st
Vergabeeinheiten_Gewerke_Vorl.: 300.031.06

**01.02.0003 Glastrennwand mit 1 Tür+1Fenster, RwP 42dB, B/H: 1,135x2,26+2,72x1,36 m**
Glastrennwand als Systemtrennwand mit 1 Tür,
Ausführung gemäß Ausführungsbeschreibung_2 als
Glas-Systemtrennwand mit Schallschutzanforderungen
Prüfwert Trennwand mit Verglasung und verglaste Rahmentür,
Rw P: mind. 42 dB
(in eingebautem Zustand mind. R'w 37 dB gemäß DIN 4109),

Einbau in Trockenbau-Wand, oberer Anschluss an
Trockenbau-Sturz, Trockenbau-Wand und -Sturz mit bauseitigen Stahlprofil- Verstärkungen mit bauseitiger Gipsplatten-Bekleidung,
an Durchblickfenster Trockenbau-Brüstung ebenfalls mit bauseitigen Stahlprofil- Verstärkungen mit bauseitiger Gipsplatten-Bekleidung.

Elementabmessungen:
Gesamte Wandbreite: ca. 3,89m
Höhe: ca. 2,26 m (OK FFB - UK GK-Sturz)
Türhöhe: elementhoch
Höhe Durchblickfenster 1,36m (Brüstungshöhe ca. 0,90m)

Element-Einteilung, Türanordnung und -Anschlagrichtung
(DIN L bzw. DIN R) gemäß Grundriss- und Detailplan,
im Wesentlichen unterteilt wie folgt:

- 1 Stück einflüglige verglaste Tür, elementhoch

- 1 Stück festverglastes Feld als Durchblickfenster

einschließlich aller Befestigungen/Anschlüsse an den Baukörper wie vorbeschrieben.

Ausführung gemäß Plannr.:
ZK-ARC-DE-EGA-753-5v00-Ivgl.Dienstr.

Einbauort:
EG.A.045 Dienstraum Leitung ( 1AP) inkl. Besprechung
Menge: 1,000 st
Vergabeeinheiten_Gewerke_Vorl.: 300.031.06

**01.02.0004 Glastrennwand mit 1 Tür, RwP 42dB, B/H: 2,17x2,55 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,17m
Höhe: ca. 2,55 m (OK FFB - UK GK-Sturz)
Türhöhe: elementhoch

Element-Einteilung, Türanordnung und -Anschlagrichtung
(DIN L bzw. DIN R) gemäß Grundriss- und Detailplan,
im Wesentlichen unterteilt wie folgt:

- 1 Stück einflüglige verglaste Tür, elementhoch

- 1 elementhohes, festverglastes Feld

einschließlich aller Befestigungen/Anschlüsse an den Baukörper wie vorbeschrieben.

Ausführung gemäß Plannr.:
ZK-ARC-DE-EGB-754-5v00-Ivgl.Pati.Aufn.1

Einbauort:
EG.B.037 Patientenaufnahme
Menge: 1,000 st
Vergabeeinheiten_Gewerke_Vorl.: 300.031.06

**01.02.0005 Glastrennwand mit 1 Tür, RwP 42dB, B/H: 2,22x2,55 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,17m
Höhe: ca. 2,55 m (OK FFB - UK GK-Sturz)
Türhöhe: elementhoch

Element-Einteilung, Türanordnung und -Anschlagrichtung
(DIN L bzw. DIN R) gemäß Grundriss- und Detailplan,
im Wesentlichen unterteilt wie folgt:

- 1 Stück einflüglige verglaste Tür, elementhoch

- 1 elementhohes, festverglastes Feld

einschließlich aller Befestigungen/Anschlüsse an den Baukörper wie vorbeschrieben.

Ausführung gemäß Plannr.:
ZK-ARC-DE-EGB-755-5v00-Ivgl.Pati.Aufn.2

Einbauort:
EG.B.038 Patientenaufnahme
Menge: 1,000 st
Vergabeeinheiten_Gewerke_Vorl.: 300.031.06

**01.02.0006 Glastrennwand mit 1 Tür, RwP 42dB, B/H: 1,375x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 1,375m
Höhe: ca. 2,65 m (OK FFB - UK GK-Sturz)
Türhöhe: elementhoch

Element-Einteilung, Türanordnung und -Anschlagrichtung
(DIN L bzw. DIN R) gemäß Grundriss- und Detailplan,
im Wesentlichen unterteilt wie folgt:

- 1 Stück einflüglige verglaste Tür, elementhoch

- 1 elementhohes, festverglastes Feld

einschließlich aller Befestigungen/Anschlüsse an den Baukörper wie vorbeschrieben.

Ausführung gemäß Plannr.:
ZK-ARC-DE-EGC-756-5v00-Ivgl.Adm.Pati.Aufn.1

Einbauort:
EG.C.052 Adm. Patientenaufnahme
Menge: 2,000 st
Vergabeeinheiten_Gewerke_Vorl.: 300.031.06

**01.02.0007 Glastrennwand ohne Tür, RwP 42dB, B/H: 1,375x2,65 m**
Glastrennwand als Systemtrennwand ohne Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 1,375m
Höhe: ca. 2,65 m (OK FFB - UK GK-Sturz)
als 1 Stück elementhohes, festverglastes Feld

einschließlich aller Befestigungen/Anschlüsse an den Baukörper wie vorbeschrieben.

Ausführung gemäß Plannr.:
ZK-ARC-DE-EGC-756-5v00-Ivgl.Adm.Pati.Aufn.1

Einbauort:
EG.C.052 Adm. Patientenaufnahme
Menge: 1,000 st
Vergabeeinheiten_Gewerke_Vorl.: 300.031.06

**01.02.0008 Glastrennwand mit 1 Tür, RwP 42dB, B/H: 2,05x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,05m
Höhe: ca. 2,65 m (OK FFB - UK GK-Sturz)
Türhöhe: elementhoch

Element-Einteilung, Türanordnung und -Anschlagrichtung
(DIN L bzw. DIN R) gemäß Grundriss- und Detailplan,
im Wesentlichen unterteilt wie folgt:

- 1 Stück einflüglige verglaste Tür, elementhoch

- 2 Stück elementhohe, festverglaste Felder

einschließlich aller Befestigungen/Anschlüsse an den Baukörper wie vorbeschrieben.

Ausführung gemäß Plannr.:
ZK-ARC-DE-EGC-757-5v00-Ivgl.Adm.Pati.Aufn.2

Einbauort:
EG.C.051 Adm. Patientenaufnahme
Menge: 1,000 st
Vergabeeinheiten_Gewerke_Vorl.: 300.031.06

**01.02.0009 Glastrennwand mit 1 Tür, RwP 42dB, B/H: 2,53x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,53m
Höhe: ca. 2,65 m (OK FFB - UK GK-Sturz)
Türhöhe: elementhoch

Element-Einteilung, Türanordnung und -Anschlagrichtung
(DIN L bzw. DIN R) gemäß Grundriss- und Detailplan,
im Wesentlichen unterteilt wie folgt:

- 1 Stück einflüglige verglaste Tür, elementhoch

- 2 Stück elementhohe, festverglaste Felder

einschließlich aller Befestigungen/Anschlüsse an den Baukörper wie vorbeschrieben.

Ausführung gemäß Plannr.:
ZK-ARC-DE-EGC-757-5v00-Ivgl.Adm.Pati.Aufn.2

Einbauort:
EG.C.051 Adm. Patientenaufnahme
Menge: 1,000 st
Vergabeeinheiten_Gewerke_Vorl.: 300.031.06

**01.02.0010 Glastrennwand mit 1 Tür, RwP 42dB, B/H: 2,34x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,34m
Höhe: ca. 2,65 m (OK FFB - UK GK-Sturz)
Türhöhe: elementhoch

Element-Einteilung, Türanordnung und -Anschlagrichtung
(DIN L bzw. DIN R) gemäß Grundriss- und Detailplan,
im Wesentlichen unterteilt wie folgt:

- 1 Stück einflüglige verglaste Tür, elementhoch

- 2 Stück elementhohe, festverglaste Felder

einschließlich aller Befestigungen/Anschlüsse an den Baukörper wie vorbeschrieben.

Ausführung gemäß Plannr.:
ZK-ARC-DE-EGC-758-5v00-Ivgl.Adm.Pati.Aufn.2

Einbauort:
EG.C.050 Adm. Patientenaufnahme
Menge: 2,000 st
Vergabeeinheiten_Gewerke_Vorl.: 300.031.06

**01.02.0011 Glastrennwand mit 90°-Ecke mit 1 Tür, RwP 42dB, B/H: 3,19+0,89x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Ausführung mit einer 90°-Ecke mit systemkonformen Eck-Profil für Schallschutzkonstruktion

Elementabmessungen:
Gesamte Wandbreiten: ca. 3,19m und ca. 0,88m, Außenkante bündig mit angrenzenden Wänden
Höhe: ca. 2,65 m (OK FFB - UK GK-Sturz)
Türhöhe: elementhoch

Element-Einteilung, Türanordnung und -Anschlagrichtung
(DIN L bzw. DIN R) gemäß Grundriss- und Detailplan,
im Wesentlichen unterteilt wie folgt:

- 1 Stück einflüglige verglaste Tür, elementhoch

- 3 Stück elementhohe, festverglaste Felder ohne vertikale Profile mit 1 Stück 90°-Eckausbildung

einschließlich aller Befestigungen/Anschlüsse an den Baukörper wie vorbeschrieben.

Ausführung gemäß Plannr.:
ZK-ARC-DE-EGC-792-5v00-Ivgl.Pforte

Einbauort:
EG.C.024.1 Pforte
Menge: 1,000 st
Vergabeeinheiten_Gewerke_Vorl.: 300.031.06

**01.02.0012 Glastrennwand mit 1 Tür, RwP 42dB, B/H: 2,59x2,65 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,59m, Außenkante bündig mit angrenzender Wand/Stütze
Höhe: ca. 2,65 m (OK FFB - UK GK-Sturz)
Türhöhe: elementhoch

Element-Einteilung, Türanordnung und -Anschlagrichtung
(DIN L bzw. DIN R) gemäß Grundriss- und Detailplan,
im Wesentlichen unterteilt wie folgt:

- 1 Stück einflüglige verglaste Tür, elementhoch

- 1 Stück elementhohes, festverglastes Feld

einschließlich aller Befestigungen/Anschlüsse an den Baukörper wie vorbeschrieben.

Ausführung gemäß Plannr.:
ZK-ARC-DE-E1B-795-5v00-Ivgl.Pat.besprechung

Einbauort:
1.OG.B.004.2 Angehörigengespräche
Menge: 1,000 st
Vergabeeinheiten_Gewerke_Vorl.: 300.031.06

**01.02.0013 Glastrennwand mit 1 Tür, RwP 42dB, B/H: 2,13x2,55 m**
Glastrennwand als Systemtrennwand mit 1 Tür,
Ausführung gemäß Ausführungsbeschreibung_2 als
Glas-Systemtrennwand mit Schallschutzanforderungen
Prüfwert Trennwand mit Verglasung und verglaste Rahmentür,
Rw P: mind. 42 dB
(in eingebautem Zustand mind. R'w 37 dB gemäß DIN 4109),

Einbau zwischen Trockenbau-Wänden,
oberer Anschluss an Trockenbau-Sturz,
Trockenbau-Wand und -Sturz mit bauseitigen Stahlprofil-
Verstärkungen mit bauseitiger Gipsplatten-Bekleidung.

Elementabmessungen:
Gesamte Wandbreite: ca. 2,13m, Außenkante bündig mit angrenzender Wand/Stütze
Höhe: ca. 2,55 m (OK FFB - UK GK-Sturz)
Türhöhe: elementhoch

Element-Einteilung, Türanordnung und -Anschlagrichtung
(DIN L bzw. DIN R) gemäß Grundriss- und Detailplan,
im Wesentlichen unterteilt wie folgt:

- 1 Stück einflüglige verglaste Tür, elementhoch

- 1 Stück elementhohes, festverglastes Feld

einschließlich aller Befestigungen/Anschlüsse an den Baukörper wie vorbeschrieben.

Ausführung gemäß Plannr.:
ZK-ARC-DE-E2B-798-5v00-Ivgl.Gruppenraum

Einbauort:
2.OG.B.022 Gruppenraum
Menge: 1,000 st
Vergabeeinheiten_Gewerke_Vorl.: 300.031.06

**01.02.0014 Glastrennwand mit 90°-Ecke ohne Tür, RwP 42dB, B/H: 1,50+0,93x2,65 m**
Glastrennwand als Systemtrennwand ohne Tür,
Ausführung gemäß Ausführungsbeschreibung_2 als
Glas-Systemtrennwand mit Schallschutzanforderungen
Prüfwert Trennwand mit Verglasung und verglaste Rahmentür,
Rw P: mind. 42 dB
(in eingebautem Zustand mind. R'w 37 dB gemäß DIN 4109),

Einbau zwischen Trockenbau-Wänden,
oberer Anschluss an Trockenbau-Sturz,
Trockenbau-Wand und -Sturz mit bauseitigen Stahlprofil-
Verstärkungen mit bauseitiger Gipsplatten-Bekleidung.

Ausführung mit einer 90°-Ecke mit systemkonformen Eck-Profil für Schallschutzkonstruktion

Elementabmessungen:
Gesamte Wandbreiten: ca. 1,50m und ca. 0,93m, Außenkante bündig mit angrenzender Wand/Stütze
Höhe: ca. 2,65 m (OK FFB - UK GK-Sturz)

Element-Einteilung gemäß Grundriss- und Detailplan,
im Wesentlichen unterteilt wie folgt:

- 3 Stück elementhohe, festverglaste Felder ohne vertikale Profile mit 1 Stück 90°-Eckausbildung

einschließlich aller Befestigungen/Anschlüsse an den Baukörper wie vorbeschrieben.

Ausführung gemäß Plannr.:
ZK-ARC-DE-EGC-792-5v00-Ivgl.Pforte

Einbauort:
EG.C.024.1 Pforte
Menge: 1,000 st
Vergabeeinheiten_Gewerke_Vorl.: 300.031.06

**01.02.0015 Glastrennwand mit 1 Schiebetür, B/H: 4,95x2,65 m**
Glastrennwand als Systemtrennwand mit 1 Schiebetür,
Ausführung gemäß Ausführungsbeschreibung_2 als
Glas-Systemtrennwand ohne besondere Schallschutzanforderungen

Einbau zwischen Trockenbau-Wänden,
oberer Anschluss an Trockenbau-Sturz,
Trockenbau-Wand und -Sturz mit bauseitigen Stahlprofil-
Verstärkungen mit bauseitiger Gipsplatten-Bekleidung.

Elementabmessungen:
Gesamte Wandbreite: ca. 4,95m, Außenkante bündig mit angrenzenden Wänden
Höhe: ca. 2,65 m (OK FFB - UK GK-Sturz)
Türhöhe: elementhoch

Element-Einteilung, Türanordnung und -Anschlagrichtung
(DIN L bzw. DIN R) gemäß Grundriss- und Detailplan,
im Wesentlichen unterteilt wie folgt:

- 1 Stück zweiflüglige verglaste elektrisch betriebener Schiebetür, elementhoch als Ganzglastürblatt mit ESG, Klarglas, Kantenbeschaffenheit nach DIN EN 1249 Teil 11: KPO Kanten poliert, inkl. aller erforderlichen Glasbohrungen für Beschläge, Ausführung elektrisch betrieben mit Motor, Laufschiene, Blende, beidseitig mit Fangstopper, Bodenführung, inkl. Anschluss und Inbetriebnahme. Zuleitung an Übergabepunkt und Taster bauseits. Montage Laufschiene an abgehängter Decke, Schiebetür einseitig auf Galstrennwadn und einseitig auf Trockenbauwand laufend.

- 3 Stück elementhohe, festverglaste Felder ohne vertikale Profile gemäß Ansicht

einschließlich aller Befestigungen/Anschlüsse an den Baukörper wie vorbeschrieben.

Ausführung gemäß Plannr.:
ZK-ARC-DE-EGC-758-5v00-Ivgl.Adm.Pati.Aufn.2

Einbauort:
EG.C.050 Adm. Patientenaufnahme
Menge: 1,000 st
Vergabeeinheiten_Gewerke_Vorl.: 300.031.06

**01.02.0016 Glastrennwand ohne Tür B/H: 2,44x2,65 m**
Glastrennwand als Systemtrennwand ohne Tür,
Ausführung gemäß Ausführungsbeschreibung_2 als
Glas-Systemtrennwand ohne besondere Schallschutzanforderungen

Einbau in Trockenbauwand mit oberer Anschluss an Trockenbau-Sturz und Trockenbau-Brüstung, Öffnung in Trockenbauwand allseitig mit bauseitigen Stahlprofil- Verstärkungen mit bauseitiger Gipsplatten-Bekleidung.

Abmessung:
BxH= 2,44 x 2,65 m, Außenkante bündig mit angrenzenden Wänden
als 1 Stück elementhohes, festverglastes Feld, Verglasung mittig geteilt ohne vertikales Profil
einschließlich aller Befestigungen/Anschlüsse an den Baukörper wie vorbeschrieben.

Ausführung gemäß Plannr.:
ZK-ARC-DE-EGC-793-5v00-Ivgl.Personalspeise

Einbauort:
EG.C.002.3 Personalspeiseraum
Menge: 1,000 st
Vergabeeinheiten_Gewerke_Vorl.: 300.031.06

#### 01.03 LEISTUNGEN AUF NACHWEIS

*Hinweis: ERGÄNZENDE ZUSÄTZLICHE VERTRAGSBEDINGUNGEN STUNDENLOHNARBEITEN*
ERGÄNZENDE ZUSÄTZLICHE VERTRAGSBEDINGUNGEN
FÜR STUNDENLOHNARBEITEN

Stundenlohnarbeiten werden gem. VOB/B §2 Abs. 10 und § 15
ausgeführt bzw. abgerechnet. Der AN hat über Stundenlohnarbeiten
werktäglich Stundenlohnzettel in 2-facher Ausfertigung einzureichen.
Diese müssen außer den Angaben nach VOB/B §15 Abs. 3
folgende Angaben enthalten:
- das Datum
- die Bezeichnung der Baustelle
- die Namen der Arbeitskräfte und deren Berufs-, Lohn- oder
  Gehaltsgruppe
- die genaue Bezeichnung des Ausführungsortes innerhalb der
  Baustelle
- die Art der Leistung
- die geleisteten Arbeitsstunden je Arbeitskraft
- die Gerätekenngrößen

Mit der Ausführung der im Leistungsverzeichnis vorgesehenen
Stundenlohnarbeiten ist erst nach schriftlicher Anordnung des AG
zu beginnen. Der Umfang der im Einzelfall zu  erbringenden
Leistungen wird bei der Anordnung festgelegt.

Für vom AG angeordnete Stundenlohnarbeiten werden die
vereinbarten Stundenverrechnungssätze zuzüglich Umsatzsteuer
nach den tatsächlich geleisteten Arbeitszeiten bezahlt.
Der Verrechnungssatz für die jeweilige Arbeitskraft umfasst sämtliche
Aufwendungen wie Lohn- und Gehaltskosten, Lohn- und Gehaltsnebenkosten, Zuschläge, lohngebundene und lohnabhängige Kosten,
sonstige Sozialkosten, Gemeinkosten, Wagnis und Gewinn.
Wegezeiten, Fahrtkosten sowie Kosten für Aufsicht (Leitungspersonal)
sowie Kleingeräteeinsatz sind ebenfalls in die Einheitspreise der
nachfolgenden Stundenverrechnungssätze einzurechnen und
werden nicht gesondert vergütet.
Die angesetzten Lohnkosten sind auf Basis der Urkalkulation
zu ermitteln.

Wird während der Ausführungszeit erkannt, dass mehr Stundenlohnarbeiten erforderlich werden als beauftragt, werden diese nur vergütet,
wenn vor Ausführung von weiteren Stundenlohnarbeiten eine
entsprechende Auftragserweiterung durch den Auftraggeber erteilt
wurde.

**01.03.0001 Stundensatz Facharbeiter/-in**
Facharbeiter/-in,
Stundenverrechnungssatz wie oben beschrieben.
Menge: 15,000 h
Vergabeeinheiten_Gewerke_Vorl.: 300.002.01

#### 01.04 DOKUMENTATION

**01.04.0001 Zusatzaufwand für geordnete Übergabe der Bestandsunterlagen (Formatierung ohne Tabelle)**
Zusatzaufwand für geordnete Übergabe der Bestandsunterlagen

Die Bestandsunterlagen sind 2-fach in je einem DIN-A4-Ordner
und 1-fach auf digitalem Datenträger (CD, DVD oder USB-Stick)
mit gleicher, nachstehender Ordnerstruktur rechtzeitig
vor Abnahme an die zuständige Objektüberwachung
zur Prüfung zu übergeben.

Die Bestandsunterlagen sind vom AN zusätzlich in das vom AG
zur Verfügung gestellte Projektkommunikationssystem (PKM)
einzustellen, gemäß Struktur und Dateinamen-Schema
nach Vorgabe des AG.

Als Dateiformat ist grundsätzlich „pdf“ zu verwenden.
Planunterlagen sind im Format “dwg“ oder „dxf“ und „pdf“
zu speichern.

Die Unterlagen sind gemäß nachstehender Liste in die
jeweiligen Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Zusätzlich bei Technischen Anlagen:
  Für den Betrieb der Technischen Anlagen erforderliche
  Unterlagen (wie z.B. Prüfbücher etc.)
Menge: 1,000 psch
Vergabeeinheiten_Gewerke_Vorl.: 300.002.01
